# DU-StA Kleve, KNLV Projekt
Angebotsaufforderung (GAEB DA XML 3.3, DA83)
Projekt: DU-StA K
Währung: EUR
Auftraggeber: Bau- und Liegenschaftsbetrieb NRW, NL Duisburg, Am Silberpalais 1, 47057 Duisburg, Telefon 0203-98711-0, Fax 0203-98771-900, E-Mail 0203-du.poststelle@blb.nrw.de
Erstellt mit: FUTURA, FUTURA Version 9.1.03.77, 10.02.2026

## 054 Erneuerung NSHV - Beleuchtung KG

### Titel 01 Allgemeine Vorbemerkungen

*Hinweis: Allgemeine Vorbemerkungen*
Allgemeine Vorbemerkungen

Objektbeschreibung
Bei dem vorhandenen Gebäude handelt es sich um das Gebäude der Staatsanwaltschaft Kleve, welches 1937 errichtet wurde.
Das Gebäude besteht aus Kellergeschoss, zwei Vollgeschossen und einem Dachgeschoss mit Satteldach.
Das rechteckige Gebäude liegt auf einem Eckgrundstück und geht entlang der Graf - Johan- Straße, Kasinostraße und der Ringstraße mit einem Parkplatz im Innenhof.
Der Haupteingang des Gebäudes ist zur Ringstraße gerichtet und wird während der Bauzeit weiter benutzt.
Die Fassade besteht aus Klinker mit Naturstein im Sockel und Kellerbereich. Das Mauerwerk ist monolithisch aus Ziegelmauerwerk errichtet.

Anschrift:
Staatsanwaltschaft Kleve
Ringstraße 13
47533 Kleve

Lageplatz
Die Lagerung von Material muss in Abstimmung mit der Hausverwaltung der
Staatsanwaltschaft (StA) erfolgen. Die vorgegebenen Verkehrswege sind einzuhalten.
Absperrungen und Umfahrungen sowie Rettungswegzufahrten für die Feuerwehr im Brand und Gefahrenfall sind zu berücksichtigen und ständig freizuhalten. Dies gilt insbesondere für die Aufstellung von Containern.

Sicherheits- und Schutzmaßnahmen
Der Betriebsablauf ist vorrangig. Die Bedürfnisse der Sicherheit, der Flucht - und Rettungswege aus dem Gebäude sind bei der Baustelleneinrichtung und während der Bauzeit zu gewährleisten.
Bei der Kalkulation ist zu berücksichtigen, dass es sich um Arbeiten in einer StA handelt, die unter
erschwerten Bedingungen bezüglich des Personaleinsatzes, der täglichen Ausweiskontrolle, der
Arbeitszeiten, der Baustelleneinrichtung, der Baustellensicherung, sowie des An- und Abtransportes von Materialien, durchzuführen sind.
Arbeiten des ANs, die den Betriebsablauf beeinträchtigen können, dürfen demzufolge nur nach
ausdrücklicher Genehmigung durch die StA durchgeführt werden. Das Einholen der hierfür erforderlichen
Genehmigung ist Sache des ANs. Der Ansprechpartner in der StA wird nach Auftragsvergabe benannt.
Bei den Arbeiten sind Geräte und Materialien nach Angaben der Geschäftsleitung bzw. der Personen die für Sicherheit und Ordnung zuständig sind zu sichern. Während der Arbeiten ist darauf zu achten, dass Werkzeuge und Material zu keiner Zeit unbeaufsichtigt herumliegen.
Die Vorschriften der Berufsgenossenschaft unter Zugrundelegung der Unfallverhütungsvorschriften und der Baustellenverordnung (BauStellV), einschließlich dem Arbeitsschutzgesetz und der anhängigen Verordnungen (z.B. zur Gefahrstoffverordnung, usw.) sind zu beachten.

Dienstzeiten
Die Arbeitszeiten in der StA sind wie folgt festgelegt:
Montag bis Freitag: 7:30 - 16:00 Uhr
Außerhalb dieser Zeiten können im Regelfall aus vollzugstechnischen Gründen keine Arbeiten ausgeführt werden.

Organisation der Arbeit
Bauwasser und Strom werden kostenfrei zur Verfügung gestellt. Das Heranführen von Entnahmestellen zum Baustellenbereich geht zu Lasten des AN.
Soweit nicht gesondert in Positionen erfasst, sind die Baustellenrichtung und die Schuttbeseitigung, sowie alle dazu notwendigen Leistungen in den Positionen einzurechnen.
Die Anhäufung von Material und Abfällen (Brandlast) ist zu vermeiden. Material sollte nur entsprechend dem Baufortschritt und dem Tagesbedarf in das Gebäude gebracht werden. Abfälle sind nach Beendigung der Arbeiten, mindestens jedoch arbeitstäglich, aus den Gebäuden zu entfernen und ordnungsgemäß zu beseitigen. Die Baustelle ist werktäglich besenrein zu verlassen.
Sämtliche Risiken der Verwahrung eventuell vom AG beigestellten Anlagen und Materialien bis zur
Abnahme der durch den AN zu erbringenden Leistungen trägt der AN.
Mindestens 1 Beschäftigter des AN, welcher ständig vor Ort ist, muss Deutsch in Wort und Schrift
beherrschen, damit den Sicherheitsanweisungen Folge geleistet werden kann.
Der AN ist verpflichtet, täglich Bautageberichte zu führen. Die Bautageberichte müssen die folgenden Angaben enthalten: Anzahl und Name der Mitarbeiter, Dauer und kurze Beschreibung der ausgeführten Arbeiten.
Die Bautageberichte sind der örtlichen Fachbauleitung spät. 7-tägig zu übergeben. Dieses gilt gleichermaßen für Nachunternehmer die ggf. durch den AN eingesetzt werden.
Die Abrechnung erfolgt auf Grundlage der durch Aufmaße belegten Leistungen.
Bei den im folgenden LV genannten Positionen sind während der Bauzeit entsprechende
Schutzmaßnahmen (Abdecken mit Folie) sowie ein einmaliges Säubern kurz vor der Abnahme
durchzuführen und mit in die Einheitspreise der Positionen einzukalkulieren.

Kalkulationhinweise
Die durch die Beauftragung festgelegten Leistungen/Lieferungen werden mit den vereinbarten Preisen abgegolten.
Mit den vereinbarten Preisen sind insbesondere abgegolten: Lohnkosten und Lohnnebenkosten aller Art einschl. Auslösungen, Wegegelder, Reisekosten und Kosten für Unterbringung auswärtiger Arbeitskräfte, Sämtliche Gemeinkosten und Zuschläge des Auftragnehmers, Kosten für Erschwernisse und Behinderungen.
Ferner sind einzukalkulieren: Montagegerüste (Blockgerüste), Leitern, Vorrichtungen, elektr. sowie
akkubetriebene Geräte und Werkzeuge für die Montagen bzw. für die Demontagen in den einzelnen Gebäudeabschnitten.
Alle im LV genannten Positionen verstehen sich gemäß VOB inkl. Lieferung und Montage.

Inbetriebnahme und VOB Abnahme
14 Tage vor dem VOB Abnahmetermin hat der Auftragnehmer die für die Abrechnung seiner Bauleistungen vollständigen Dokumentationsunterlagen einzureichen.
Der Auftragnehmer ist verpflichtet, dem Bauherrn oder dem von ihm bestellten Vertreter bei der Abnahme für die von ihm erbrachten Leistungen Bescheinigungen, Prüfberichte, Unterlagen, Datenblätter und dergleichen zu übergeben.
Ohne Vorlage dieser Unterlagen wird keine Abnahme durchgeführt.
Die Gewährleistungsfrist nach VOB beträgt 4 Jahre.

### Titel 02 Elektro

#### Untertitel 02.01 Niedersannungsschaltanlagen

**02.01.0001 ZHV**
Zählerschranksystem
Art und Aufbau gemäß den aktuellen VDE und DIN Vorschriften.

Der Zählerschrank ist mit Zu-und Abgangsklemmen zum Anschluss mehrerer Stromkreisleitungen mit getrennten N-und PE- Schienen sowie Nulleitertrennklemmen einschl. Sicherungsmaterial zu liefern.

Alle Adern sind auf Reihenklemmen zu führen. Bis 10 mm Durchmesser sind Trennklemmen einzusetzen, darüber sind N und PE auf Schienen mit Reiterklemmen anzuschließen

Sämtliche NH-Sicherungstrenner und Neozed Sicherungstrennschalter sind mit Sicherungen bestück zu liefern.

Zuleitungen, auch von einpoligen Leitungsschutzschalter, sind generell auf dreipolige Klemmen aufzulegen.

Stromlauf- und Aufbaupläne entsprechend den gültigen VDE-Vorschriften sind zu erstellen und vor Montagebeginn der Installationsarbeiten vorzulegen.

An der Innenseite der Tür ist eine Tasche aus Klarsichtfolie anzubringen, die zur Aufnahme. der Schaltpläne, die gedruckt anzufertigen sind, dient.

Die gravierten Bezeichnungsschilder auf den Frontplatten sind jeweils den Sicherungen, Automaten, Tastern und Schaltern der jeweiligen Stromkreise zugeordnet und dauerhaft haltbar anzubringen.

Die Leistungsschalter sind mit elektronischen
Ueberstromausloeser und Primaerstromwandler
auszuruesten.
Die Festeinbau-Leistungsschalter sind zu- und
abgangsseitig fuer festen Anschluss vorzusehen

Der Zählerverteilung ist gem. den geltenden DIN VDE -
 Bestimmungen komplett zusammengebaut und
 verdrahtet, anschlussfertig zu liefern und zu
 montieren.
 Die Ausführung erfolgt nach den anerkannten Regeln
 der Technik. Hierzu ist mindestens der jeweils
 aktuelle Normenstand zu realisieren.

Verteilerschrank-System/Betriebsmittel einschließlich
 allem benötigtem Systemzubehör,
Mit dem Bau darf erst nach Genehmigung durch den
 Auftraggeber / Planer begonnen werden.
 Zur Genehmigung sind Frontansicht mit
 Betriebsmittelaufteilung einzureichen.

Die Anlage ist nach den Vorgaben des Netzbetreibers
 (EVU) aufzubauen.
 Die Abstimmungsgespräche mit dem EVU sind
 mit im Angebotspreis einzukalkulieren.

Ergänzend zum zuvor beschriebenen betriebsfertig Bestück mit folgenden Einbauteilen, deren Abrechnung über gesonderte Positionen erfolgt.:
Technische Daten:
Nennspannung: 500 V
Betriebsspannung: 230/400 V
Frequenz: 50 Hz
Schutzart: IP 55
Aufbau: Schutzklasse 2 (schutzisoliert)
Nennstrom 250 A oder 355 A
Maße (HxBxT): 1400mm x 2450 x 215mm

1x Einspeisegehäuse
3x Stück leistungsschalter - 120A
1x Kombiableiter Typ 1 + 2
3x NH 1 Lasttrennschalter 3. pol
3 x D00 Lasttrennschalter 3 pol.
3 Stück Neozed Sicherungslasttrennschalter 3-polig D02 bis 63A
3x Vorichtung für Stromwandler
Menge: 1,000 St
Kostengruppe DIN 276 2018-12: 443000000

**02.01.0002 GHV**
Standverteiler als schutzisolierte, fabrikfertige Schaltgeräte-Kombination in berührungssicherer a.P.- Ausführung, komplett verdrahtet mit Resopalschildern beschriftet, inkl. allem wie nachfolgend beschrieben, liefern, montieren und betriebsbereit anschließen.

Art und Aufbau gemäß den aktuellen VDE und DIN Vorschriften.

Verteilung mit Abschlusstür in verwindungsfreier Ausführung, abschließbar mit Halbprofilzylinderaufnahme, einschl. deren Einbauteile, Sammelschienen, Verdrahtungsmaterial, Frontabdeckungen, Abdeckstreifen der Einbauverteiler, Berührungsschutz und Leitungseinführungen.

Die Verteilung ist mit Zu-und Abgangsklemmen zum Anschluss mehrerer Stromkreisleitungen mit getrennten N-und PE- Schienen sowie Nulleitertrennklemmen einschl. Sicherungsmaterial zu liefern.

Alle Adern sind auf Reihenklemmen zu führen. Bis 10 mm Durchmesser sind Trennklemmen einzusetzen, darüber sind N und PE auf Schienen mit Reiterklemmen anzuschließen

Sämtliche NH-Sicherungstrenner und Neozed Sicherungstrennschalter sind mit Sicherungen bestück zu liefern.

Zuleitungen, auch von einpoligen Leitungsschutzschalter, sind generell auf dreipolige Klemmen aufzulegen.

Bei Steuerungen für Beleuchtungen oder Motoren, sind für die Steuerleitungen und Lastleitungen separate Klemmen zu berücksichtigen.

Stromlauf- und Aufbaupläne entsprechend den gültigen VDE-Vorschriften sind zu erstellen und vor Montagebeginn der Installationsarbeiten vorzulegen.

Über dem gesamten Verteilerfeld ist ein freier Raum von ca. 30 cm Höhe hinter den Frontblenden vorzusehen, der zur Aufnahme der Abgangs- und Trennklemmen dient.

An der Innenseite der Tür ist eine Tasche aus Klarsichtfolie anzubringen, die zur Aufnahme. der Schaltpläne, die gedruckt anzufertigen sind, dient.

Die gravierten Bezeichnungsschilder auf den Frontplatten sind jeweils den Sicherungen, Automaten, Tastern und Schaltern der jeweiligen Stromkreise zugeordnet und dauerhaft haltbar anzubringen.

Die noch nachfolgend aufgeführten Geräte sind im Verteilerfeld übersichtlich anzuordnen und unter Verwendung der VDE-Farben werkseitig zu verdrahten, betriebsbereit anzuschließen, auf Nennwerte einzustellen und mit Resopalschildern zu beschriften.

Technische Daten:

Nennspannung: 500 V
Betriebsspannung: 230/400 V
Frequenz: 50 Hz
Schutzart: IP 54
Aufbau: Schutzklasse 2 (schutzisoliert)
Maße (HxBxT): 1950mm x 1300mm x 275mm

benötigte Platzeinheiten: ca. PLE312

Ergänzend zum zuvor beschriebenen betriebsfertig Bestück mit folgenden Einbauteilen, deren Abrechnung über gesonderte Positionen erfolgt.:

1 Stück leistungsschalter - 200A

1 Stück Blitzstromableiter als Typ 1&2 für L1, L2, L3, N gegen PE

16 Stück Neozed Sicherungslasttrennschalter 3-polig D02 bis 63A

15 Stück Sicherungslasttrennschalter 3-polig 63 A, mit Anschlussklemmen D01 und D02

11x FI-Schutzschalter 4P, Typ A, 40A,
30mA, kurzzeitverz.
70 x B16 Sicherungsautomat B-Char., 6 kA, 16 A 1p.
5 x B16 Sicherungsautomat B-Char., 6 kA, 16 A 3p
2 Stück Installationsschütz 25A 4 Schließer 230/400V
Menge: 1,000 St
Kostengruppe DIN 276 2018-12: 443000000

**02.01.0003 eHz Zweirichtungszähler**
Elektronischer Haushaltszähler eHz nach FNN- Lastenheften für eHz -Version 2.1 und EDL Version 1.1. MID- konform und geeicht. Mehrphasen-Wechselstrom-Zweienergierichtungszähler, Genauigkeitsklasse A, zur Montage auf Befestigungs- und Kontaktiereinrichtungen nach DIN V VDE 0603-5 (VDE V 0603-5). Betrieb als Mehrphasen- oder Einphasen-Wechselstromzähler. Zwei Tarifregister und Summenregister zur Zählung von Wirkenergieverbrauch und - lieferung. Für externer Tarifsteuerung über rückseitige Schnittstelle. Kontrollanzeige für Phasenbelegung und Drehfeldrichtung. Hohe magnetische Immunität > 380mT. Anzeigefunktionen für abrechnungsrelevante Verbrauchsdaten, zusätzlich Momentanleistung und kumulierte Verbrauchsanzeige für 1 Tag, 7 Tage, 30 Tage, 365 Tage, individuelle rücksetzbare Verbrauchsanzeige, nicht sperrbar über Schutzcode.

Nennspannung: 230/400 V
Frequenz: 50 Hz
Anzahl Module: 5
Tiefe installiertes Produkt: 93 mm
Betriebsstrom: 0.1 / 60 A
Leistungsaufnahme: 0.2 VA
Montageart: Gerastet
Polart: 3P+N
Anzeige Einheit Energie: 1 kWh
Genauigkeitsklasse: 1%
Versorgungsspannung: 400 V ± 20%
Zähleraufnahme: Tarifzähler
Übersetzungsverhältnisses einstellbar: Nein
Menge: 1,000 St
Kostengruppe DIN 276 2018-12: 443000000

**02.01.0004 Lasttrennschalter Hauptschalter 3polig 690VAC AC-21 200A**
STLB-Bau 2025-10 054
Lasttrennschalter DIN EN IEC 60947-3 (VDE 0660-107), als Hauptschalter, gekapselt, 3-polig, Bemessungsbetriebsspannung 690 V AC, in Festeinbautechnik, mit Handantrieb, zur Montage auf Tragschiene DIN EN 60715 (VDE 0660-520), abschließbar, fingersicher DIN EN 50274 (VDE 0660-514), Gebrauchskategorie AC-21, Bemessungsbetriebsstrom 200 A, Gehäuse aus Kunststoff.
Menge: 1,000 St
Leistungsbereich: 054
Kostengruppe DIN 276 2018-12: 443000000

**02.01.0005 Lasttrennschalter Hauptschalter 3polig 690VAC AC-21 125A**
STLB-Bau 2025-10 054
Lasttrennschalter DIN EN IEC 60947-3 (VDE 0660-107), als Hauptschalter, gekapselt, 3-polig, Bemessungsbetriebsspannung 690 V AC, in Festeinbautechnik, mit Handantrieb, zur Montage auf Tragschiene DIN EN 60715 (VDE 0660-520), abschließbar, fingersicher DIN EN 50274 (VDE 0660-514), Gebrauchskategorie AC-21, Bemessungsbetriebsstrom 125 A, Gehäuse aus Kunststoff.
Menge: 3,000 St
Leistungsbereich: 054
Kostengruppe DIN 276 2018-12: 443000000

**02.01.0006 Überspannungsschutzgerät Typ 1/2 Reiheneinbau 230/400VAC TN-S-System 7,5kA je Pol 100kA N-PE Schutzpegel 1,5kV**
*** Leitbeschreibung
STLB-Bau 2022-04 050
Überspannungsschutzgerät DIN EN 61643-11 (VDE 0675-6-11), Typ 1 und 2, mit integrierter Überstromschutzeinrichtung, Einbauort am oder in der Nähe des Speisepunktes der elektrischen Anlage, Komplettbauweise, als Reiheneinbaugerät, Maße DIN 43880, mit Funktionsanzeige, Bemessungsbetriebsspannung 230/400 V AC, für TN-S-System mit Schutzschaltung DIN VDE 0100-534, Blitzstoßstrom (10/350) mind. 7,5 kA je Pol, Blitzstoßstrom (10/350) zwischen N und PE mind. 100 kA, Folgestromlöschfähigkeit mind. 25 kA effektiv, Schutzpegel max. 1,5 kV.
Menge: 2,000 St
Leistungsbereich: 050
Kostengruppe DIN 276 2018-12: 443000000
*Unterbeschreibung 1 Incl. Klemmen und Verdrahtungsmaterial so wie Arbeitslohn, zum Nachrüs*
Incl. Klemmen und Verdrahtungsmaterial so wie Arbeitslohn, zum Nachrüsten/Umrüsten von einzelnen Stromkreisen in Verteilungen.

**02.01.0007 Sicherungslasttrennschalter Gr.D02 400VAC AC-22 3polig Sicherungseinsatz 63A**
STLB-Bau 2025-10 054
Sicherungslasttrennschalter DIN EN IEC 60947-3 (VDE 0660-107), als Reiheneinbaugerät, Maße DIN 43880, einschl. Passeinsatz, bedingter Bemessungskurzschlussstrom 50 kA, fingersicher DIN EN 50274 (VDE 0660-514), zur Montage auf Tragschiene DIN EN 60715 (VDE 0660-520), Baugröße D 02, Bemessungsbetriebsspannung 400 V AC, Gebrauchskategorie AC-22, 3-polig, mit Sicherungseinsatz, Bemessungsstrom 63 A.
Menge: 4,000 St
Leistungsbereich: 054
Kostengruppe DIN 276 2018-12: 443000000

**02.01.0008 Sicherungslasttrennschalter Gr.D02 400VAC AC-22 3polig Sicherungseinsatz 50A**
STLB-Bau 2025-10 054
Sicherungslasttrennschalter DIN EN IEC 60947-3 (VDE 0660-107), als Reiheneinbaugerät, Maße DIN 43880, einschl. Passeinsatz, bedingter Bemessungskurzschlussstrom 50 kA, fingersicher DIN EN 50274 (VDE 0660-514), zur Montage auf Tragschiene DIN EN 60715 (VDE 0660-520), Baugröße D 02, Bemessungsbetriebsspannung 400 V AC, Gebrauchskategorie AC-22, 3-polig, mit Sicherungseinsatz, Bemessungsstrom 50 A.
Menge: 7,000 St
Leistungsbereich: 054
Kostengruppe DIN 276 2018-12: 443000000

**02.01.0009 Sicherungslasttrennschalter Gr.D02 400VAC AC-22 3polig Sicherungseinsatz 35A**
STLB-Bau 2025-10 054
Sicherungslasttrennschalter DIN EN IEC 60947-3 (VDE 0660-107), als Reiheneinbaugerät, Maße DIN 43880, einschl. Passeinsatz, bedingter Bemessungskurzschlussstrom 50 kA, fingersicher DIN EN 50274 (VDE 0660-514), zur Montage auf Tragschiene DIN EN 60715 (VDE 0660-520), Baugröße D 02, Bemessungsbetriebsspannung 400 V AC, Gebrauchskategorie AC-22, 3-polig, mit Sicherungseinsatz, Bemessungsstrom 35 A.
Menge: 5,000 St
Leistungsbereich: 054
Kostengruppe DIN 276 2018-12: 443000000

**02.01.0010 Sicherungslasttrennschalter Gr.D02 400VAC AC-22 3polig Sicherungseinsatz 25A**
STLB-Bau 2025-10 054
Sicherungslasttrennschalter DIN EN IEC 60947-3 (VDE 0660-107), als Reiheneinbaugerät, Maße DIN 43880, einschl. Passeinsatz, bedingter Bemessungskurzschlussstrom 50 kA, fingersicher DIN EN 50274 (VDE 0660-514), zur Montage auf Tragschiene DIN EN 60715 (VDE 0660-520), Baugröße D 02, Bemessungsbetriebsspannung 400 V AC, Gebrauchskategorie AC-22, 3-polig, mit Sicherungseinsatz, Bemessungsstrom 25 A.
Menge: 1,000 St
Leistungsbereich: 054
Kostengruppe DIN 276 2018-12: 443000000

**02.01.0011 Sicherungslasttrennschalter Gr.D02 400VAC AC-22 3polig Sicherungseinsatz 25A**
STLB-Bau 2025-10 054
Sicherungslasttrennschalter DIN EN IEC 60947-3 (VDE 0660-107), als Reiheneinbaugerät, Maße DIN 43880, einschl. Passeinsatz, bedingter Bemessungskurzschlussstrom 50 kA, fingersicher DIN EN 50274 (VDE 0660-514), zur Montage auf Tragschiene DIN EN 60715 (VDE 0660-520), Baugröße D 02, Bemessungsbetriebsspannung 400 V AC, Gebrauchskategorie AC-22, 3-polig, mit Sicherungseinsatz, Bemessungsstrom 25 A.
Menge: 1,000 St
Leistungsbereich: 054
Kostengruppe DIN 276 2018-12: 443000000

**02.01.0012 Sicherungslasttrennschalter Gr.D02 400VAC AC-22 3polig Sicherungseinsatz 16A**
STLB-Bau 2025-10 054
Sicherungslasttrennschalter DIN EN IEC 60947-3 (VDE 0660-107), als Reiheneinbaugerät, Maße DIN 43880, einschl. Passeinsatz, bedingter Bemessungskurzschlussstrom 50 kA, fingersicher DIN EN 50274 (VDE 0660-514), zur Montage auf Tragschiene DIN EN 60715 (VDE 0660-520), Baugröße D 02, Bemessungsbetriebsspannung 400 V AC, Gebrauchskategorie AC-22, 3-polig, mit Sicherungseinsatz, Bemessungsstrom 16 A.
Menge: 1,000 St
Leistungsbereich: 054
Kostengruppe DIN 276 2018-12: 443000000

**02.01.0013 Sicherungslasttrennschalter Gr.D02 400VAC AC-22 3polig Sicherungseinsatz 10A**
STLB-Bau 2025-10 054
Sicherungslasttrennschalter DIN EN IEC 60947-3 (VDE 0660-107), als Reiheneinbaugerät, Maße DIN 43880, einschl. Passeinsatz, bedingter Bemessungskurzschlussstrom 50 kA, fingersicher DIN EN 50274 (VDE 0660-514), zur Montage auf Tragschiene DIN EN 60715 (VDE 0660-520), Baugröße D 02, Bemessungsbetriebsspannung 400 V AC, Gebrauchskategorie AC-22, 3-polig, mit Sicherungseinsatz, Bemessungsstrom 10 A.
Menge: 3,000 St
Leistungsbereich: 054
Kostengruppe DIN 276 2018-12: 443000000

**02.01.0014 Sicherungslasttrennschalter Gr.D02 400VAC AC-22 einpolig Sicherungseinsatz 35A**
STLB-Bau 2025-10 054
Sicherungslasttrennschalter DIN EN IEC 60947-3 (VDE 0660-107), als Reiheneinbaugerät, Maße DIN 43880, einschl. Passeinsatz, bedingter Bemessungskurzschlussstrom 50 kA, fingersicher DIN EN 50274 (VDE 0660-514), zur Montage auf Sammelschiene, Baugröße D 02, Bemessungsbetriebsspannung 400 V AC, Gebrauchskategorie AC-22, einpolig, mit Sicherungseinsatz, Bemessungsstrom 35 A.
Menge: 14,000 St
Leistungsbereich: 054
Kostengruppe DIN 276 2018-12: 443000000

**02.01.0015 Fehlerstromschutzschalter RCBO TypA unverzögert Charakter.B 63A Fehlerstrom 30mA 3polig+N 400VAC**
STLB-Bau 2025-10 054
Fehlerstromschutzschalter mit Überstromschutz (RCBO) DIN EN 61009-1 (VDE 0664-20), als Reiheneinbaugerät, Maße DIN 43880, fingersicher DIN EN 50274 (VDE 0660-514), Typ A pulsstromsensitiv, Auslösung unverzögert, Auslösecharakteristik B, DIN EN 60898-1 (VDE 0641-11), Bemessungsstrom 63 A, Bemessungsfehlerstrom 30 mA, 3-polig + N, 400 V AC, Kurzschlussfestigkeit 10 kA, stoßstromfest bis 250 A, mit Handbetätigung.
Menge: 1,000 St
Leistungsbereich: 054
Kostengruppe DIN 276 2018-12: 443000000

**02.01.0016 Fehlerstromschutzschalter RCBO TypA unverzögert Charakter.B 40A Fehlerstrom 30mA 3polig+N 400VAC**
STLB-Bau 2025-10 054
Fehlerstromschutzschalter mit Überstromschutz (RCBO) DIN EN 61009-1 (VDE 0664-20), als Reiheneinbaugerät, Maße DIN 43880, fingersicher DIN EN 50274 (VDE 0660-514), Typ A pulsstromsensitiv, Auslösung unverzögert, Auslösecharakteristik B, DIN EN 60898-1 (VDE 0641-11), Bemessungsstrom 40 A, Bemessungsfehlerstrom 30 mA, 3-polig + N, 400 V AC, Kurzschlussfestigkeit 10 kA, stoßstromfest bis 250 A, mit Handbetätigung.
Menge: 12,000 St
Leistungsbereich: 054
Kostengruppe DIN 276 2018-12: 443000000

**02.01.0017 Leitungsschutzschalter 230/400VAC Ausschaltvermögen 10kA 3polig Charakter.B 32A**
STLB-Bau 2025-10 054
Leitungsschutzschalter DIN EN 60898-1 (VDE 0641-11), als Reiheneinbaugerät, Maße DIN 43880, fingersicher DIN EN 50274 (VDE 0660-514),
Bemessungsbetriebsspannung 230/400 V AC, Bemessungsausschaltvermögen 10 kA, mit beidseitiger Klemmenabdeckung, 3-polig, Auslösecharakteristik B, Bemessungsstrom 32 A.
Menge: 2,000 St
Leistungsbereich: 054
Kostengruppe DIN 276 2018-12: 443000000

**02.01.0018 Leitungsschutzschalter 230/400VAC Ausschaltvermögen 10kA 3polig Charakter.B 25A**
STLB-Bau 2025-10 054
Leitungsschutzschalter DIN EN 60898-1 (VDE 0641-11), als Reiheneinbaugerät, Maße DIN 43880, fingersicher DIN EN 50274 (VDE 0660-514),
Bemessungsbetriebsspannung 230/400 V AC, Bemessungsausschaltvermögen 10 kA, mit beidseitiger Klemmenabdeckung, 3-polig, Auslösecharakteristik B, Bemessungsstrom 25 A.
Menge: 2,000 St
Leistungsbereich: 054
Kostengruppe DIN 276 2018-12: 443000000

**02.01.0019 Leitungsschutzschalter 230/400VAC Ausschaltvermögen 10kA 3polig Charakter.B 16A**
STLB-Bau 2025-10 054
Leitungsschutzschalter DIN EN 60898-1 (VDE 0641-11), als Reiheneinbaugerät, Maße DIN 43880, fingersicher DIN EN 50274 (VDE 0660-514),
Bemessungsbetriebsspannung 230/400 V AC, Bemessungsausschaltvermögen 10 kA, mit beidseitiger Klemmenabdeckung, 3-polig, Auslösecharakteristik B, Bemessungsstrom 16 A.
Menge: 2,000 St
Leistungsbereich: 054
Kostengruppe DIN 276 2018-12: 443000000

**02.01.0020 Leitungsschutzschalter 230/400VAC Ausschaltvermögen 10kA einpolig Charakter.C 20A**
STLB-Bau 2025-10 054
Leitungsschutzschalter DIN EN 60898-1 (VDE 0641-11), als Reiheneinbaugerät, Maße DIN 43880, fingersicher DIN EN 50274 (VDE 0660-514),
Bemessungsbetriebsspannung 230/400 V AC, Bemessungsausschaltvermögen 10 kA, mit beidseitiger Klemmenabdeckung, einpolig, Auslösecharakteristik C, Bemessungsstrom 20 A.
Menge: 1,000 St
Leistungsbereich: 054
Kostengruppe DIN 276 2018-12: 443000000

**02.01.0021 Leitungsschutzschalter 230/400VAC Ausschaltvermögen 10kA einpolig Charakter.C 10A**
STLB-Bau 2025-10 054
Leitungsschutzschalter DIN EN 60898-1 (VDE 0641-11), als Reiheneinbaugerät, Maße DIN 43880, fingersicher DIN EN 50274 (VDE 0660-514),
Bemessungsbetriebsspannung 230/400 V AC, Bemessungsausschaltvermögen 10 kA, mit beidseitiger Klemmenabdeckung, einpolig, Auslösecharakteristik C, Bemessungsstrom 10 A.
Menge: 1,000 St
Leistungsbereich: 054
Kostengruppe DIN 276 2018-12: 443000000

**02.01.0022 Leitungsschutzschalter 230/400VAC Ausschaltvermögen 10kA einpolig Charakter.B 16A**
STLB-Bau 2025-10 054
Leitungsschutzschalter DIN EN 60898-1 (VDE 0641-11), als Reiheneinbaugerät, Maße DIN 43880, fingersicher DIN EN 50274 (VDE 0660-514),
Bemessungsbetriebsspannung 230/400 V AC, Bemessungsausschaltvermögen 10 kA, mit beidseitiger Klemmenabdeckung, einpolig, Auslösecharakteristik B, Bemessungsstrom 16 A.
Menge: 50,000 St
Leistungsbereich: 054
Kostengruppe DIN 276 2018-12: 443000000

**02.01.0023 NH-Sicherungslasttrennschalter TrennerBF 400VAC AC-22 Gr.1 3polig NH-Sicherungseinsatz 100A**
STLB-Bau 2025-10 054
NH-Sicherungslasttrennschalter in Trennerbauform DIN EN IEC 60947-3 (VDE 0660-107), bedingter Bemessungskurzschlussstrom 100 kA, fingersicher DIN EN 50274 (VDE 0660-514), Bemessungsbetriebsspannung 400 V AC, Gebrauchskategorie AC-22, Baugröße 1, Einfachunterbrechung, 3-polig, zur Montage auf Sammelschiene, Schienenmittenabstand 60 mm, mit Schraubanschluss, mit NH-Sicherungseinsatz, Bemessungsstrom 100 A, mit Sicherungsüberwachung.
Menge: 3,000 St
Leistungsbereich: 054
Kostengruppe DIN 276 2018-12: 443000000

**02.01.0024 NH-Sicherungslasttrennschalter TrennerBF 400VAC AC-22 Gr.1 3polig NH-Sicherungseinsatz 125A**
STLB-Bau 2025-10 054
NH-Sicherungslasttrennschalter in Trennerbauform DIN EN IEC 60947-3 (VDE 0660-107), bedingter Bemessungskurzschlussstrom 100 kA, fingersicher DIN EN 50274 (VDE 0660-514), Bemessungsbetriebsspannung 400 V AC, Gebrauchskategorie AC-22, Baugröße 1, Einfachunterbrechung, 3-polig, zur Montage auf Sammelschiene, Schienenmittenabstand 60 mm, mit Schraubanschluss, mit NH-Sicherungseinsatz, Bemessungsstrom 125 A, mit Sicherungsüberwachung.
Menge: 5,000 St
Leistungsbereich: 054
Kostengruppe DIN 276 2018-12: 443000000

**02.01.0025 Abstimmung mit dem EVU**
Menge: 1,000 St
Kostengruppe DIN 276 2018-12: 443000000

**02.01.0026 Demontage der alten NSHV+UV+Zählerschrank**
Demontage der alten NSHV+UV+Zählerschrank.
Abgabe des Zählers an das EVU
inkl. Abklemmen, Demontage, Abtransport und
Fachgerechter Entsorgung
Menge: 1,000 St
Kostengruppe DIN 276 2018-12: 443000000

#### Untertitel 02.02 Niederspannungsinstallationsanlagen

**02.02.0001 Installationsltg NYM-J 3x1,5**
*** Leitbeschreibung
STLB-Bau 2025-10 053
Installationsleitung DIN VDE 0250-204 (VDE 0250-204) NYM-J 3 x 1,5, Cu-Zahl 43.
Menge: 50,000 m
Leistungsbereich: 053
Kostengruppe DIN 276 2018-12: 443000000
*Unterbeschreibung 1 Mischpreis für verschiedene Verlegearten:*
Mischpreis für verschiedene Verlegearten:

- auf Kabelrinne/in Kanal (ca.25%)
- in Sammelhaltern (ca.10%)
- unter Bügelschellen (ca. 5%)
- unter Putz (ca.20%)
- auf Rohfußboden (incl. Schutzrohr) (ca. 5%)
- in Hohlwänden/Vorsatzschalen (ca.20%)
- sonstige Verlegearten (ca.10%)

**02.02.0002 Installationsltg NYM-J 3x2,5**
*** Leitbeschreibung
STLB-Bau 2025-10 053
Installationsleitung DIN VDE 0250-204 (VDE 0250-204) NYM-J 3 x 2,5, Cu-Zahl 72.
Menge: 50,000 m
Leistungsbereich: 053
Kostengruppe DIN 276 2018-12: 443000000
*Unterbeschreibung 1 Mischpreis für verschiedene Verlegearten:*
Mischpreis für verschiedene Verlegearten:

- auf Kabelrinne/in Kanal (ca.25%)
- in Sammelhaltern (ca.10%)
- unter Bügelschellen (ca. 5%)
- unter Putz (ca.20%)
- auf Rohfußboden (incl. Schutzrohr) (ca. 5%)
- in Hohlwänden/Vorsatzschalen (ca.20%)
- sonstige Verlegearten (ca.10%)

**02.02.0003 Installationsltg NYM-J 5x1,5**
*** Leitbeschreibung
STLB-Bau 2025-04 053
Installationsleitung DIN VDE 0250-204 (VDE 0250-204) NYM-J 5 x 1,5, Cu-Zahl 72.
Menge: 50,000 m
Leistungsbereich: 053
Kostengruppe DIN 276 2018-12: 443000000
*Unterbeschreibung 1 Mischpreis für verschiedene Verlegearten:*
Mischpreis für verschiedene Verlegearten:

- auf Kabelrinne/in Kanal (ca.25%)
- in Sammelhaltern (ca.10%)
- unter Bügelschellen (ca. 5%)
- unter Putz (ca.20%)
- auf Rohfußboden (incl. Schutzrohr) (ca. 5%)
- in Hohlwänden/Vorsatzschalen (ca.20%)
- sonstige Verlegearten (ca.10%)

**02.02.0004 Installationsltg NYM-J 5x2,5**
*** Leitbeschreibung
STLB-Bau 2025-04 053
Installationsleitung DIN VDE 0250-204 (VDE 0250-204) NYM-J 5 x 2,5, Cu-Zahl 120.
Menge: 50,000 m
Leistungsbereich: 053
Kostengruppe DIN 276 2018-12: 443000000
*Unterbeschreibung 1 Mischpreis für verschiedene Verlegearten:*
Mischpreis für verschiedene Verlegearten:

- auf Kabelrinne/in Kanal (ca.25%)
- in Sammelhaltern (ca.10%)
- unter Bügelschellen (ca. 5%)
- unter Putz (ca.20%)
- auf Rohfußboden (incl. Schutzrohr) (ca. 5%)
- in Hohlwänden/Vorsatzschalen (ca.20%)
- sonstige Verlegearten (ca.10%)

**02.02.0005 Installationsleitung NYM-J 5x4**
*** Leitbeschreibung
STLB-Bau 2022-04 053
Installationsleitung DIN VDE 0250-204 (VDE 0250-204) NYM-J 5 x 4, Cu-Zahl 192.
Menge: 100,000 m
Leistungsbereich: 053
Kostengruppe DIN 276 2018-12: 443000000
*Unterbeschreibung 1 Mischkalkulation für verschiedene Verlegearten:*
Mischkalkulation für verschiedene Verlegearten:

- auf Kabelrinne/in Kanal (ca.30%)
- in Sammelhaltern (ca.40%)
- unter Bügelschellen (ca.10%)
- in Rohr (ca.10%)
- sonstige Verlegearten (ca.10%)

**02.02.0006 Installationsltg NYM-J 5x6**
*** Leitbeschreibung
STLB-Bau 2025-10 053
Installationsleitung DIN VDE 0250-204 (VDE 0250-204) NYM-J 5 x 6, Cu-Zahl 288.
Menge: 100,000 m
Leistungsbereich: 053
Kostengruppe DIN 276 2018-12: 443000000
*Unterbeschreibung 1 Mischkalkulation für verschiedene Verlegearten:*
Mischkalkulation für verschiedene Verlegearten:

- auf Kabelrinne/in Kanal (ca.30%)
- in Sammelhaltern (ca.40%)
- unter Bügelschellen (ca.10%)
- in Rohr (ca.10%)
- sonstige Verlegearten (ca.10%)

**02.02.0007 Kabel NYY-J 5x6RE**
STLB-Bau 2025-10 053
Kabel DIN VDE 0276-603 (VDE 0276-603) NYY-J 5 x 6 RE, Cu-Zahl 288.
Menge: 100,000 m
Leistungsbereich: 053
Kostengruppe DIN 276 2018-12: 443000000

**02.02.0008 Installationsltg NYM-J 5x10**
*** Leitbeschreibung
STLB-Bau 2025-10 053
Installationsleitung DIN VDE 0250-204 (VDE 0250-204) NYM-J 5 x 10, Cu-Zahl 480.
Menge: 100,000 m
Leistungsbereich: 053
Kostengruppe DIN 276 2018-12: 443000000
*Unterbeschreibung 1 Mischkalkulation für verschiedene Verlegearten:*
Mischkalkulation für verschiedene Verlegearten:

- auf Kabelrinne/in Kanal (ca.30%)
- in Sammelhaltern (ca.40%)
- unter Bügelschellen (ca.10%)
- in Rohr (ca.10%)
- sonstige Verlegearten (ca.10%)

**02.02.0009 Installationsltg NYM-J 5x16**
*** Leitbeschreibung
STLB-Bau 2025-10 053
Installationsleitung DIN VDE 0250-204 (VDE 0250-204) NYM-J 5 x 16, Cu-Zahl 768.
Menge: 100,000 m
Leistungsbereich: 053
Kostengruppe DIN 276 2018-12: 443000000
*Unterbeschreibung 1 Mischpreis für verschiedene Verlegearten:*
Mischpreis für verschiedene Verlegearten:

- auf Kabelrinne/in Kanal (ca.25%)
- in Sammelhaltern (ca.10%)
- unter Bügelschellen (ca. 5%)
- unter Putz (ca.20%)
- auf Rohfußboden (incl. Schutzrohr) (ca. 5%)
- in Hohlwänden/Vorsatzschalen (ca.20%)
- sonstige Verlegearten (ca.10%)

**02.02.0010 Installationsltg NYM-J 5x25**
*** Leitbeschreibung
STLB-Bau 2025-10 053
Installationsleitung DIN VDE 0250-204 (VDE 0250-204) NYM-J 5 x 25, Cu-Zahl 1200.
Menge: 10,000 m
Leistungsbereich: 053
Kostengruppe DIN 276 2018-12: 443000000
*Unterbeschreibung 1 Mischkalkulation für verschiedene Verlegearten:*
Mischkalkulation für verschiedene Verlegearten:

- auf Kabelrinne/in Kanal (ca.30%)
- in Sammelhaltern (ca.40%)
- unter Bügelschellen (ca.10%)
- in Rohr (ca.10%)
- sonstige Verlegearten (ca.10%)

**02.02.0011 Kabel NYCWY 4x70SM/35**
*** Leitbeschreibung
STLB-Bau 2025-10 053
Kabel DIN VDE 0276-603 (VDE 0276-603) NYCWY 4 x 70 SM/35, Cu-Zahl 3082.
Menge: 20,000 m
Leistungsbereich: 053
Kostengruppe DIN 276 2018-12: 443000000
*Unterbeschreibung 1 Mischkalkulation für verschiedene Verlegearten:*
Mischkalkulation für verschiedene Verlegearten:

- auf Kabelrinne/in Kanal (ca.30%)
- in Sammelhaltern (ca.40%)
- unter Bügelschellen (ca.10%)
- in Rohr (ca.10%)
- sonstige Verlegearten (ca.10%)

**02.02.0012 Installationskabel symmetrisch J-Y(St)Y 4x2x0,8**
*** Leitbeschreibung
STLB-Bau 2025-10 061
Installationskabel, symmetrisch, J-Y(St)Y, 4 x 2 x 0,8.
Menge: 50,000 m
Leistungsbereich: 061
Kostengruppe DIN 276 2018-12: 443000000
*Unterbeschreibung 1 Mischpreis für verschiedene Verlegearten:*
Mischpreis für verschiedene Verlegearten:

- auf Kabelrinne/in Kanal (ca.25%)
- in Sammelhaltern (ca.10%)
- unter Bügelschellen (ca. 5%)
- unter Putz (ca.20%)
- auf Rohfußboden (incl. Schutzrohr) (ca. 5%)
- in Hohlwänden/Vorsatzschalen (ca.20%)
- sonstige Verlegearten (ca.10%)

**02.02.0013 Datenkabel Horizontal-Steigbereich Kat.7 geschirmt 4x2xAWG22**
*** Leitbeschreibung
STLB-Bau 2025-10 061
Datenkabel für den Horizontal- und Steigbereich DIN EN 50288-4-1 (VDE 0819-4-1), Kategorie 7 DIN EN 50173-1 (VDE 0800-173-1), geschirmt, Trennklasse d DIN EN 50174-2 (VDE 0800-174-2), für PoE, Typ 1, Leitungswiderstand 0,065 Ohm/m und Kabeldurchmesser 0,007 m DIN EN 50174-2 (VDE 0800-174-2), Link-Klasse F, DIN EN 50173-1 (VDE 0800-173-1), 4 x 2 x AWG 22.
Menge: 100,000 m
Leistungsbereich: 061
Kostengruppe DIN 276 2018-12: 443000000
*Unterbeschreibung 1 Mischpreis für verschiedene Verlegearten:*
Mischpreis für verschiedene Verlegearten:

- auf Kabelrinne/in Kanal (ca.30%)
- in Sammelhaltern (ca.40%)
- unter Bügelschellen (ca.10%)
- in Rohr (ca.10%)
- sonstige Verlegearten (ca.10%)

**02.02.0014 Leitung bis 16mm²**
*** Leitbeschreibung
Die Leitung bis 16mm2 sind freizuschalten und mittels
Verbinder und Schrumpfschlauch zu verlangern.
Einschlieslich aller dazugehorigen freischaltungen und
messungen.
Menge: 100,000 m
Kostengruppe DIN 276 2018-12: 443000000
*Unterbeschreibung 1 Allgemeines zum abklemmen und Verlängern der Leitungen*
Die Leitungen sind einzeln von den Sicherungsautomaten abzuklemmen und mittels Verbinder und Schrumpfschlauch zu verlangern und auf die neue Verteilung aufzulegen.

**02.02.0015 Leitung von 25 mm² bis 95 mm²**
*** Leitbeschreibung
Die Leitung von 25mm2 bis 95mm2 sind freizuschalten und
mittels Verbinder und Schrumpfschlauch zu verlangern.
Einschlieslich aller dazugehorigen freischaltungen und
messungen.
Menge: 20,000 m
Kostengruppe DIN 276 2018-12: 443000000
*Unterbeschreibung 1 Allgemeines zum abklemmen und Verlängern der Leitungen*
Die Leitungen sind einzeln von den Sicherungsautomaten abzuklemmen und mittels Verbinder und Schrumpfschlauch zu verlangern und auf die neue Verteilung aufzulegen.

**02.02.0016 Umschlussarbeiten der Bestandsleitungen**
Bestandsleitungen sind von der alten NSHV abzuklemmen und auf die neue NSHV aufzulegen
Menge: 2,000 St
Kostengruppe DIN 276 2018-12: 443000000

**02.02.0017 Koordination der Umschaltungen**
Koordination der Umschaltarbeiten.
Der AN koordiniert selbstständig die Freischaltung/Umschaltung der alten NSHV auf die neue NSHV. Es sind selbstständig alle Vorkehrungen,Abstimmungen für die Freischaltung zwischen dem AN und Nutzer,
Menge: 2,000 St
Kostengruppe DIN 276 2018-12: 443000000

**02.02.0018 Potentialausgleichsschiene Stahl verz 7x2,5-25mm2 Abdeck. 30x3,5mm**
STLB-Bau 2025-10 053
Potentialausgleichsschiene DIN VDE 0618-1 (VDE 0618-1), aus verzinktem Stahl, mit Kunststoffabdeckung, mit Anschluss für 7 x 2,5 bis 25 mm2, ein Flachband bis 30 mm x 3,5 mm, und Massivrundleiter, Durchmesser 8 bis 10 mm.
Menge: 1,000 St
Leistungsbereich: 053
Kostengruppe DIN 276 2018-12: 443000000

**02.02.0019 Installationsltg NYM-J 1x6**
*** Leitbeschreibung
STLB-Bau 2025-10 053
Installationsleitung DIN VDE 0250-204 (VDE 0250-204) NYM-J 1 x 6, Cu-Zahl 58.
Menge: 200,000 m
Leistungsbereich: 053
Kostengruppe DIN 276 2018-12: 443000000
*Unterbeschreibung 1 Mischpreis für verschiedene Verlegearten:*
Mischpreis für verschiedene Verlegearten:

- auf Kabelrinne/in Kanal (ca.30%)
- in Sammelhaltern (ca.40%)
- unter Bügelschellen (ca.10%)
- in Rohr (ca.10%)
- sonstige Verlegearten (ca.10%)

**02.02.0020 Installationsltg NYM-J 1x16**
*** Leitbeschreibung
STLB-Bau 2025-10 053
Installationsleitung DIN VDE 0250-204 (VDE 0250-204) NYM-J 1 x 16, Cu-Zahl 154.
Menge: 50,000 m
Leistungsbereich: 053
Kostengruppe DIN 276 2018-12: 443000000
*Unterbeschreibung 1 Mischpreis für verschiedene Verlegearten:*
Mischpreis für verschiedene Verlegearten:

- auf Kabelrinne/in Kanal (ca.30%)
- in Sammelhaltern (ca.40%)
- unter Bügelschellen (ca.10%)
- in Rohr (ca.10%)
- sonstige Verlegearten (ca.10%)

**02.02.0021 Erdung von Einrichtungsgegenständen**
Erdung von Einrichtungsgegenständen und Konstruktionsteilen wie Kabelbühnen, Überspannungsschutz,etc. mittels Kabelschuh und Schraubverbindung
Menge: 5,000 St
Kostengruppe DIN 276 2018-12: 443000000

**02.02.0022 C-Profilschiene B 35mm H 18mm gelocht Stahl bandverz Wandbefestigung**
*** Leitbeschreibung
STLB-Bau 2025-10 053
C-Profilschiene, Breite 35 mm, Höhe 18 mm, gelocht, aus bandverzinktem Stahl DIN EN 10346, an der Wand aus Beton, befestigen mit bauaufsichtlich zugelassenen Dübeln, Einbau im Innenbereich.
Menge: 20,000 m
Leistungsbereich: 053
Kostengruppe DIN 276 2018-12: 443000000
*Unterbeschreibung 1 Einschl. aller systembedingten Form und Verbindungsstücke inkl. Befest*
einschl. aller systembedingten Form- und Verbindungsstücke, aus bandverzinktem Stahl DIN EN 10346 inkl. Befestigungsmaterial.

**02.02.0023 Steigleiter gelocht Stahl bandverz H 35mm B 300mm**
STLB-Bau 2025-10 053
Steigleiter als Kabelleiter, gelocht, Sprossenabstand 300 mm, mit einem Trennsteg, aus bandverzinktem Stahl DIN EN 10346, Seitenhöhe mind. 35 mm, Breite mind. 300 mm, Einbau im Innenbereich.
Menge: 10,000 m
Leistungsbereich: 053
Kostengruppe DIN 276 2018-12: 443000000

**02.02.0024 Bügelschelle 34-50mm**
Hammerfuß-Bügelschelle, mit bandverzinkter Stahldruckwanne nach DIN EN 10346, Hammerfußbügel tauchfeuerverzinkt nach DIN EN ISO 1461, mit 16-17 mm Schlitzweite.

Durchmesser 34-50mm
Menge: 30,000 St
Kostengruppe DIN 276 2018-12: 443000000

**02.02.0025 Bügelschelle 22-30mm**
Hammerfuß-Bügelschelle, mit bandverzinkter Stahldruckwanne nach DIN EN 10346, Hammerfußbügel tauchfeuerverzinkt nach DIN EN ISO 1461, mit 16-17 mm Schlitzweite.

Durchmesser 22-30mm
Menge: 30,000 St
Kostengruppe DIN 276 2018-12: 443000000

**02.02.0026 Elektroinstallationsrohr PE-HD AD 25mm AP Abstandsschellen**
STLB-Bau 2025-10 053
Elektroinstallationsrohr DIN EN 61386 (VDE 0605), Maße DIN EN 60423, aus PE-HD, Außendurchmesser 25 mm, Druckfestigkeit Klasse 1 - sehr leicht (125 N) DIN EN 61386-1 (VDE 0605-1), Klasse Schlagbeanspruchung 3 - mittel DIN EN 61386-1 (VDE 0605-1), max. Gebrauchstemperatur Klasse 1 (60 Grad C) DIN EN 61386-1 (VDE 0605-1), Verlegung offen, auf Putz, mit Abstandsschellen.
Menge: 50,000 m
Leistungsbereich: 053
Kostengruppe DIN 276 2018-12: 443000000

**02.02.0027 Elektroinstallationsrohr PE-HD AD 32mm AP Abstandsschellen**
STLB-Bau 2025-10 053
Elektroinstallationsrohr DIN EN 61386 (VDE 0605), Maße DIN EN 60423, aus PE-HD, Außendurchmesser 32 mm, Druckfestigkeit Klasse 1 - sehr leicht (125 N) DIN EN 61386-1 (VDE 0605-1), Klasse Schlagbeanspruchung 3 - mittel DIN EN 61386-1 (VDE 0605-1), max. Gebrauchstemperatur Klasse 1 (60 Grad C) DIN EN 61386-1 (VDE 0605-1), Verlegung offen, auf Putz, mit Abstandsschellen.
Menge: 50,000 m
Leistungsbereich: 053
Kostengruppe DIN 276 2018-12: 443000000

**02.02.0028 Sammelhater bis 20 Ltg. Kunststoff**
Sammelhalterung für die allgemeine Anwendung mit Befestigungslöchern 6 mm Ø, geeignet für Wand- und Deckenmontagefür bis zu 20 Ltg.
Liefern und Montieren
Menge: 100,000 St
Kostengruppe DIN 276 2018-12: 443000000

#### Untertitel 02.03 Kernbohrungen/Stemmarbeiten

**02.03.0001 Bohrung KS Durchm. 50-100mm T 20-25cm nicht schadstoffbelastet Geräteeinsatz mgl. Stoffe**
STLB-Bau 2025-10 084
Bohrung, senkrecht zur Untergrundfläche, Untergrundfläche waagerecht, aus Mauerwerk aus Kalksandstein, Bohrdurchmesser über 50 bis 100 mm, Bohrtiefe über 20 bis 25 cm, einschl. Lösen des Bohrkerns aus dem Gefüge, nicht schadstoffbelastet,
Abfall ist nicht gefährlich, Zuordnung LAGA Z 0 (uneingeschränkter Einbau), Wichte des Abbruchstoffes DIN EN 1991-1-1 15 kN/m3, Arbeitshöhe bis 3,5 m über der Standfläche des hierfür erforderlichen Gerüstes,
Geräteeinsatz ist möglich, max. Gesamtgewicht bis 5 t, Ausführung erschütterungsarm DIN 4150, lärmarm, Lärmpegel max. 80 dB(A), Ausführung innerhalb des Bauwerks, über Kopf,
aufgenommene Stoffe sammeln, ohne Zerkleinerung, im Behälter des AN lagern, Behältergröße über 0,5 bis 1 m3, auf LKW des AN laden, Mengenermittlung nach Aufmaß,
die Entsorgung wird gesondert vergütet, Ausführung gemäß Zeichnung.
Menge: 4,000 St
Leistungsbereich: 084
Kostengruppe DIN 276 2018-12: 443000000

**02.03.0002 Herstellen von Wand - Deckendurchbruch 100x100x300mm**
Herstellen von Wand oder Deckendurchbruch in Mauerwerk / Beton.
Maße (LxBxT) = 100 mm x 100 x 300 mm
Menge: 2,000 St
Kostengruppe DIN 276 2018-12: 443000000

**02.03.0003 Herstellen von Wand - Deckendurchbruch 200x300x300mm**
Herstellen von Wand oder Deckendurchbruch in Mauerwerk / Beton.
Maße (LxBxT) = 100 mm x 100 x 300 mm
Menge: 2,000 St
Kostengruppe DIN 276 2018-12: 443000000

**02.03.0004 Brandschutzabschottung Leitungsanlagen MW-Pl.Schott S90 0,01-0,02m2 Gebäude Wand D 240mm**
STLB-Bau 2022-04 047
Brandschutzabschottung an Kabel-/Leitungsanlagenals Mineralwolleplattenschott,Feuerwiderstandsklasse S 90 DIN 4102-9,mit allgemeinem bauaufsichtlichen Prüfzeugnis/allgemeiner bauaufsichtlicher Zulassung,eckiger Durchbruch,Querschnitt über 0,01 bis 0,02 m2,Baustoffklasse DIN 4102-1 A (nichtbrennbar), Schmelzpunkt größer gleich 1000 Grad C,im Gebäude,Wandaus Stahlbeton,Dicke 240 mm.
Menge: 80,000 St
Leistungsbereich: 047
Kostengruppe DIN 276 2018-12: 443000000

**02.03.0005 Brandschutzabschottung Leitungsanlagen MW-Pl.Schott S90 0,02-0,05m2 Gebäude Wand D 240mm**
STLB-Bau 2022-04 047
Brandschutzabschottung an Kabel-/Leitungsanlagenals Mineralwolleplattenschott,Feuerwiderstandsklasse S 90 DIN 4102-9,mit allgemeinem bauaufsichtlichen Prüfzeugnis/allgemeiner bauaufsichtlicher Zulassung,eckiger Durchbruch,Querschnitt über 0,02 bis 0,05 m2,Baustoffklasse DIN 4102-1 A (nichtbrennbar), Schmelzpunkt größer gleich 1000 Grad C,im Gebäude,Wandaus Stahlbeton,Dicke 240 mm.
Menge: 6,000 St
Leistungsbereich: 047
Kostengruppe DIN 276 2018-12: 443000000

#### Untertitel 02.04 Beleuchtung

**02.04.0001 Baubeleuchtung liefern und montieren**
Baubeleuchtung mittels Stecker und Kupplung hertsellen und nach Baufortschritt
versetzten. Einschließlich deren aller Wartungsarbeiten und
Erstatzteile für die gesamteBauzeit.
Inkl. Klein - und Befestigungsmaterial.

Anzahl der Leuchten: 30
Anzahl Schutzkontaktstecker 230V IP44: 30
Anzahl Schutzkontaktkupplung 230V IP44: 30

Technische Daten der Leuchte:
Ausstrahlungscharakteristik: breit
Ausstrahlungsgeometrie: symmetrisch
Lichtstärkeverteilung: direkt
Material Reflektor: PMMA-Abdeckung
Optisches System: PMMA-Diffusor
Blendungsbewertung nach UGR-Einstufung (EN 12464-1) < 25.
Farbe Leuchtenkörper: lichtgrau, (RAL 7035)
Zulässige Umgebungstemperatur (ta): -20 °C - +35 °C.
Betriebsgerät: Mit elektronischem Betriebsgerät, schaltbar.
Mittlere Bemessungslebensdauer L80(tq 25 °C) = 50.000 h.
Lichtquelle gemäß Ökodesign-Anforderungen austauschbar.
Bemessungslichtstrom: ca. 4000 lm
Bemessungsleistung: ca. 28,00 W
Leistungsfaktor λ > 0,95,
Lichtausbeute: ca. 142 lm/W
Farbwiedergabeindex: Ra > 80
Lichtfarbe: neutralweiß
Farbtemperatur: 4000 K
Farborttoleranz (initial MacAdam) ≤ 3 SDCM,
Maße ca. (L x B): 1257 mm x 102 mm, Leuchtenhöhe 91 mm.
Schutzklasse (DIN EN 61140): I
Schutzart (DIN EN 60529): IP66
Schutzart raumseitig: IP66
Menge: 1,000 psch
Kostengruppe DIN 276 2018-12: 445000000

**02.04.0002 Gummischlauchleitung H07RN-F 5G1,5**
STLB-Bau 2022-04 053
Gummischlauchleitung DIN EN 50525-2-21 (VDE 0285-525-2-21) H07RN-F 5 G 1,5, Cu-Zahl 72.
Menge: 50,000 m
Leistungsbereich: 053
Kostengruppe DIN 276 2018-12: 445000000

**02.04.0003 Demontage einer Einzelleuchten Keller**
Die Leuchte ist zu demontieren und zu entsorgen.
Weiterhin ist anteilig das Leitungsnetz der Beleuchtung
zu demontieren.
Das Befestigungsmaterial (Schrauben, Gewindestab, Haken
etc.) ist ebenfalls zu entfernen.
Menge: 50,000 St
Kostengruppe DIN 276 2018-12: 445000000

**02.04.0004 LED-Feuchtraum-Anbauleuchte Keller**
LED-Feuchtraum-Anbauleuchte für Decken -/ Wandbefestigung inkl aller Systembedingter Befestigungssysteme für Decke -/ Wandbefestigung und anteilmäsig mit Kettenbefestigung. Für Feuchträume und überdachte Außenbereiche. Leuchtenkörper aus PC. Leuchtenkörper Farbe lichtgrau (RAL 7035). Mit Cliplos-Verschlusstechnik zur schutzartgerechten, einfachen Montage von Diffusor-Abdeckwanne und Leuchtenkörper nach dem Anschluss. Anschlussfertig inkl LED-Treiber liefern und montieren.

Technische Daten:
Ausstrahlungscharakteristik: breit
Ausstrahlungsgeometrie: symmetrisch
Lichtstärkeverteilung: direkt
Material Reflektor: PMMA-Abdeckung
Optisches System: PMMA-Diffusor
Blendungsbewertung nach UGR-Einstufung (EN 12464-1) < 25.
Farbe Leuchtenkörper: lichtgrau, (RAL 7035)
Zulässige Umgebungstemperatur (ta): -20 °C - +35 °C.
Betriebsgerät: Mit elektronischem Betriebsgerät, schaltbar.
Mittlere Bemessungslebensdauer L80(tq 25 °C) = 50.000 h.
Lichtquelle gemäß Ökodesign-Anforderungen austauschbar.
Bemessungslichtstrom: ca. 4000 lm
Bemessungsleistung: ca. 28,00 W
Leistungsfaktor λ > 0,95,
Lichtausbeute: ca. 142 lm/W
Farbwiedergabeindex: Ra > 80
Lichtfarbe: neutralweiß
Farbtemperatur: 4000 K
Farborttoleranz (initial MacAdam) ≤ 3 SDCM,
Maße ca. (L x B): 1257 mm x 102 mm, Leuchtenhöhe 91 mm.
Schutzklasse (DIN EN 61140): I
Schutzart (DIN EN 60529): IP66
Schutzart raumseitig: IP66
Menge: 50,000 St
Kostengruppe DIN 276 2018-12: 445000000

**02.04.0005 Messung der Beleuchtungsstärke Keller**
Messung der Beleuchtungsstärke
Messbericht zur Messung der Beleuchtung
Erstellung des Messprotokolls uber den Nachweis der
vorhandenen Beleuchtungsstärken der Kellerbeleuchtung
Inklusive der Erstellung der Dokumentation
Menge: 1,000 psch
Kostengruppe DIN 276 2018-12: 445000000

#### Untertitel 02.05 Sonstiges

**02.05.0001 Erstellung der Montageplanung**
Erstellung der Montageplanung:
Direkt nach Auftragsvergabe sind die erforderlichen
Ausführungsunterlagen anzufordern und die technischen Details zur Erstellung der Montagepläne.. Montageplanung beinhaltet die Zählerverteilung sowie die Hauptverteilung.Die Liste ist mit Angaben über Anschlussleistungen, Kabeltyp und Kabelzugweg zu erstellen. Die Erstellung der Montageplanung erfolgt nach VOB/VDI 6026 Bl.1 Der Auftragnehmer hat bis spätestens 3
Wochen nach Auftragsvergabe diese Unterlagen zur
Prüfung per Email und 2-fach auf Papier der Fachbauleitung zu schicken.
Menge: 1,000 psch
Kostengruppe DIN 276 2018-12: 443000000

**02.05.0002 Prüfung 1000V**
STLB-Bau 2022-04 053
Prüfung der Anlage mit Bemessungsspannung bis 1000 V,mit Besichtigen, Erproben und Messen,einschl. Messprotokoll.
Menge: 1,000 St
Leistungsbereich: 053
Kostengruppe DIN 276 2018-12: 443000000

**02.05.0003 Messbericht**
STLB-Bau 2022-04 050
Messbericht DIN EN 62305-3 (VDE 0185-305-3).
Menge: 1,000 St
Leistungsbereich: 050
Kostengruppe DIN 276 2018-12: 443000000

**02.05.0004 Sachverstendigenabnahme**
Sachverstendigenabnahme ist zu koordinieren. Sämtliche Unterlagen die zur Abnahme relevant sind, sind bereitzustellen.
Menge: 1,000 psch
Kostengruppe DIN 276 2018-12: 443000000

**02.05.0005 Beistellen Personal Sachverständigenabnahme Elektr/BWA/Blitzschutz/SiBel**
Abnahmebegleitung  der  Elektrischen Anlagen, durch einen baurechtlich, staatlich anerkannten Sachverständigen gem. der TPrüfVo. Die Leistung umfasst die technische Klärung mit dem Sachverständigen, dem Ausschreibendem und dem Ausführendem bei einem gemeinsamen Ortstermin mit anschließender Freigabe der Planungsunterlagen vor Montagebeginn sowie der Prüfung der technischen Anlagen nach Fertigstellung vor Übergabe des Gebäudes an den Nutzer, einschl Prüfbericht aus dem hervorgeht, dass die Anlage gemäß den Auflagen des Bauscheines mängelfrei ist. Evtl. erforderliche Nachprüfungen, die der Auftragnehmer zu vertreten hat werden nicht besonders vergütet. Weitere Kosten, wie Reisekosten, Kosten für die Berichterstattung und den Einsatz von Meßgeräten sowie Hilfeleistung durch den Auftragnehmer entstehen nicht.

Die eigentliche Beauftragung des Sachverständigten erfolgt bauseits und ist in den Kosten nicht mit einzukalkulieren.
Menge: 1,000 psch
Kostengruppe DIN 276 2018-12: 443000000

**02.05.0006 Dokumentation Brandschutz**
Erstelen einer Excel Liste, zur Dokumentation aller im Gebäude erstellten Schottungen, incl. Fabrikat, Typ, Zulassungsnummer Erstellungsdatum, genaue Ort bezeichnung.
Menge: 1,000 psch
Kostengruppe DIN 276 2018-12: 443000000

**02.05.0007 Dokumentations- und Revisionsunterlagen**
Erstellung der Dokumentations- und Revisionsunterlagen nach den anerkannten Regeln der Technik. Die nachfolgend beschriebenen Unterlagen sind in vierfacher Ausfertigung in DIN A4 Ordner gegliedert, 2 Wochen vor den Inbetriebnahmen zu übergeben.

Die Bestandsunterlagen sind in folgender Ausführung in den Ordnern mit Register abzugeben. Sie sind wie folgt zu gliedern:

1. Inhaltsverzeichnis
2. Zeichnungsverzeichnis
3. Anlagenbeschreibung
4. Ersatzteilaufstellung
5. Technische Berechnungen
6. Bestandzeichnungen nach DIN gefaltet, ein Satz
farbig nach DIN angelegt. Alle Bestandszeichnungen sind
deutlich mt der Aufschrift "Bestandplan", dem
Firmenstempel und der rechtsverbindlichen Unterschrift
mit Datum zu versehen. Mit der Unterschrift wird
bestätigt, dass die Darstellungen auf den Plänen der
wirklichen Ausführung entsprechen.
7. Behördliche Abnahmen, Einmeßprotokolle
8. Sämtliche Anlagenteile (Leitungen etc.) sind zu
beschriften
9. Datenträger (CD) mit allen Installationszeichnungen und zuvor genannten Bestandsunterlageninhalten
10. Datenträger mit allen Programm- und Programmierdateien aller installierter Anlage.

Dazu zählen unter anderem:
- Auflistung aller Technischen Anlagen
- Prüfbücher mit dem Ergebnis der vor der Inbetriebnahme
 durchgeführten Abnahmeprüfungen
- Betriebsanweisung, einschließlich Bedienungs- und Installation- sanleitung der Anlagenhersteller
- Liste der Anlagen die einer Überwachungspflicht auf
 Grund öffentlich rechtlicher Vorschriften unterliegen, einschließlich
 der Vorgesehenen Prüftermine.
- Bescheinigung gemäß DEGUV
- Erstprüfung gemäß VDE 0100 Teil 600
- Konformitätsbescheinigung
- Beleuchtungsberechnung
-
Menge: 1,000 psch
Kostengruppe DIN 276 2018-12: 443000000
